# Supervisión de ajardinamiento vertical con cultivo hidropónico en geoproductos

- Propiedad del archivo: CYPE INGENIEROS, S.A.
- Formato: FIEBDC-3/2002
- Divisa: EUR
- Costes indirectos: 3.00 %
- IVA: 21.00 %

**FJE100** Ud Supervisión de ajardinamiento vertical con cultivo hidropónico en geoproductos, sistema Fytotextile "TERAPIA URBANA", con una superficie de 2,5 m²; compuesta de una inspección mensual durante los 3 primeros meses posteriores a la finalización de la ejecución del ajardinamiento vertical, la reposición parcial de la vegetación con un porcentaje de hasta el 15% de la superficie del ajardinamiento, la revisión de la instalación de riego y evacuación y del sistema centralizado de control y la limpieza del canalón de recogida de aguas.
Supervisión periódica de ajardinamiento vertical con cultivo hidropónico en geoproductos, sistema Fytotextile "TERAPIA URBANA", con una superficie de 2,5 m²; compuesta de: una inspección mensual durante los 3 primeros meses posteriores a la finalización de la ejecución del ajardinamiento vertical, la reposición parcial de la vegetación con un porcentaje de hasta el 15% de la superficie del ajardinamiento, la revisión de la instalación de riego y evacuación y del sistema centralizado de control y la limpieza del canalón de recogida de aguas.
Incluye: Desplazamiento a obra. Inspección visual y toma de datos. Reposición de la vegetación.
Criterio de medición de proyecto: Número de unidades previstas, según documentación gráfica de Proyecto.
Criterio de medición de obra: Se medirá el número de unidades realmente ejecutadas según especificaciones de Proyecto.

| Código | Ud | Descripción | Rendimiento | Precio | Importe |
|---|---|---|---|---|---|
| mt48epa020232 | Ud | Especies de plantas seleccionadas en función del clima de la zona, 2,32€/ud, suministradas en contenedor con sustrato para cultivo hidropónico; para sistemas de ajardinamiento vertical "TERAPIA URBANA". (material) | 15.750 | 2.32 | 36.54 |
| mo040 | h | Oficial 1ª jardinero. (mano de obra) | 6.815 | 17.24 | 117.49 |
| mo086 | h | Ayudante jardinero. (mano de obra) | 6.815 | 16.13 | 109.93 |
| % | % | Costes directos complementarios | 2 % | 263.96 | 5.28 |
|  |  | Costes directos |  |  | 269.24 |
