# Supervisión periódica de ajardinamiento vertical con cultivo semihidropónico en geoproductos, sistema Fytotextile "TERAPIA URBANA"

- Propiedad del archivo: CYPE Ingenieros S.A.
- Formato: FIEBDC-3/2016
- Programa: Generador de precios de la construcción. CYPE Ingenieros, S.A.
- Fecha: 22/10/2024
- Divisa: EUR
- Costes indirectos: 3 %
- IVA: 21 %

## F Fachadas y particiones

### FJ Ajardinamientos verticales

#### FJS Trabajos de supervisión

**FJS020** Ud Supervisión periódica de ajardinamiento vertical con cultivo semihidropónico en geoproductos, sistema Fytotextile "TERAPIA URBANA".
Supervisión periódica de ajardinamiento vertical con cultivo semihidropónico en geoproductos, para exterior, sistema Fytotextile "TERAPIA URBANA", con una superficie de 2,5 m²; compuesta de: una inspección mensual durante los 3 primeros meses posteriores a la finalización de la ejecución del ajardinamiento vertical, la reposición parcial de la vegetación con un porcentaje de hasta el 15% de la superficie del ajardinamiento, la revisión de la instalación de riego y evacuación y del sistema centralizado de control y la limpieza del canalón de recogida de aguas.
Incluye: Desplazamiento a obra. Inspección visual y toma de datos. Reposición de la vegetación.
Criterio de medición de proyecto: Número de unidades previstas, según documentación gráfica de Proyecto.
Criterio de medición de obra: Se medirá el número de unidades realmente ejecutadas según especificaciones de Proyecto.

| Código | Ud | Descripción | Rendimiento | Precio | Importe |
|---|---|---|---|---|---|
| mt48ept010d232 | Ud | Especies de plantas para exterior, seleccionadas en función del clima de la zona, 2,32€/ud, suministradas en contenedor con sustrato para cultivo semihidropónico; para sistemas de ajardinamiento vertical "TERAPIA URBANA". (material) | 18 | 2.32 | 41.760 |
| mo040 | h | Oficial 1ª jardinero. (mano de obra) | 7.684 | 22.13 | 170.047 |
| mo086 | h | Ayudante jardinero. (mano de obra) | 7.684 | 21.02 | 161.518 |
| % | % | Costes directos complementarios | 2 % | 373.325 | 7.467 |
|  |  | Costes directos |  |  | 380.792 |

Residuos:
- colocación: mt48ept010d232; factor de residuo 0.02

## Recursos

**mt48ept010d232** Ud Especies de plantas para exterior
Datos técnicos: Coste energético 9.600 MJ; Emisión de CO2 -0.249 kg; Código LER 20 02 01; Masa del elemento 0.32 kg; Volumen 0.000213 m3
